# Sanierung + Erweiterung Schule Grassau
Angebotsaufforderung (GAEB DA 2000 1.2, DA83)
Projekt: 18050-B
Währung: EUR
Auftraggeber: Gemeinde Grassau, Marktstraße 1, 83224 Grassau; DV-Nummer: 18050-B-; Vergabenummer: 18050-B-
Erstellt mit: BECHMANN AVA 2025.120/ GAEB Toolbox V3.3 G90 R20210630, BECHMANN AVA 2025.120, 24.04.2026

## Zusätzlicher Text
Wichtige allgemeine Hinweis zum Gebäudebestand
Bestandspläne zum Gebäudekomplex sind nur teilweise vorhanden. Die im LV angegebenen Konstruktionsarten zum Mauerwerk und den Geschossdecken basieren auf diesen unvollständigen Bestandsplänen auf  Erkenntnisssen vorangegengener Untersuchungen der Fußböden, abgehängter Decken und Wandbeschichtungen und -belägen auf Schadstoffe.
Davon ausgehend sind die Innen- und Außenwände ab EG aus Betonhohlblock- und Ziegelmauerwerk mit Stützen, Stürzen, Unter- und Überzügen aus Stahlbeton hergestellt. Der Innen- und Außenwandputz besteht aus Zement- bzw. Kalkzementmörtel.
Die Geschossdecken des Bestandsgebäudekomplexes sind konstruiert als Holzbalkendecken sowie Stb-Rippendecken und Stahlblech-Leichtträgerdecken mit Betonhohlsteinfüllungen, beide mit Aufbeton. Die einzelnen Deckenkonstruktionen können nur ungenau den jeweiligen Bauteilen zugeordnet werden.

Folgende zulässigen Deckenbelastungen dürfen während der Bauarbeiten nicht überschritten werden:
-  max. zulässige Flächenlast 300 kg/m² (3 kN/m²)
-  max. zulässige Einzellast/Punktlast 400 kg (4 kN)
 - Verteilung der Last mittels Kanthölzern o. ä. auf mind. 2 Decken-Längsträger bei Holzbalken-,
  Stb-Rippen und Stahlblech-Leichtträgerdecken mit Betonhohlsteinfüllungen.

Abgehängte Deckenlasten an Stahlblech-Leichtträgerdecken mit Betonhohlsteinfüllungen dürfen nur an den Betonhohlsteinfüllungen erfolgen. Dabei darf die Last pro Dübel maximal 5 kg nict überschreiten.

Gegenüber den Beschreibungen im LV muss mit Abweichungen bei den vorzufindenden Mauerwerksarten und Deckenkonstruktionen gerechnet werden.
Die KG-Innen- und Außenwände sind als Stahlbetonwände hergestellt, die Bodenplatte aus Stampfbeton.
An den Außenwänden wurde ein teerhaltiger Schwarzanstrich als Bauwerksabdichtung aufgebracht.

Schadstoffbelastete Baumaterialien sind, soweit festgestellt, im LV angegeben und der Ausbau sowie die Entsorgung dieser Materielien nach Erfordernis beschrieben.

Diese Hinweise sind bei der Ausführung sämtlicher Abbruch- und Bauarbeiten am Gebäudebestand zu berücksichtigen und zu beachten.

## Zusätzlicher Text
Zusätzliche Technische Vorbemerkungen zu den Parkettarbeiten

Grundlagen
Zugrundegelegt ist die VOB Teil B/C, die jeweils zutreffenden EN-, DIN-, bzw. ATV-Bestimmungen in der zum Vertragsschluss gültigen Fassung einschließlich der Änderungen, Berichtigungen und Beiblätter, insbesondere:

DIN  18 356  Parkett- und Holzpflasterarbeiten
DIN  5 1097  Prüfung von Bodenbelägen; Bestimmung der rutschhemmenden Eigenschaft;
  Nassbelastete Barfußbereiche; Begehungsverfahren; Schiefe Ebene
DIN  5 1130  Prüfung von Bodenbelägen; Bestimmung der rutschhemmenden Eigenschaft;
  Arbeitsräume und Arbeitsbereiche mit Rutschgefahrt,, Begehungsverfahren;
  Schiefe Ebene
DIN EN  16 165  Rutschhemmung von Fußböden - Ermittlungsverfahren
DIN EN  13 501-1  Klassifizierung von Bauprodukten und Bauarten zu ihrem Brandverhalten - Teil 1: Klassifizierung mit den Ergebnissen aus den Prüfungen zum Brandverhalten von Bauprodukten

sowie die:
BEB-Hinweisblätter des Bundesverbands Estrich und Belag (BEB):
-  Oberflächenzug- und Haftzugfestigkeit von Fußböden
-  Beurteilen und Vorbereiten von Untergründen
-  Arbeitsanweisung CM-Messung

Merkblätter des Industrieverbands Klebstoffe (IVK):
-  TBK 6 (Spachtelzahnungen für Bodenbelag-, Parkett- und Fliesenarbeiten)
-  TBK 8 (Beurteilen und Vorbereiten von Untergründen für Bodenbelags- und Parkettarbeiten)
-  TBK 9 (Technische Beschreibung und Verarbeitung von Bodenspachtelmassen)
-  TBK 14 (Schnellzementestrich und Zementestriche mit Estrichzusatzmittel)
-  TBK 16 (Anerkannte Regeln der Technik bei der CM-Messung)

Berufsgenossenschaftliche Vorschriften und Regeln:
BGR  181  Fußböden in Arbeitsräumen und Arbeitsbereichen mit Rutschgefahr

Merkblätter des Industrieverbands Klebstoffe (IVK):
-  TBK 1 (Kleben von Parkett und Holzpflaster)
-  TBK 6 (Spachtelzahnungen für Bodenbelag-, Parkett- und Fliesenarbeiten)
-  TBK 8 (Beurteilen und Vorbereiten von Untergründen für Bodenbelags- und Parkettarbeiten)
-  TBK 9 (Technische Beschreibung und Verarbeitung von Bodenspachtelmassen)
-  TBK 16 (Anerkannte Regeln der Technik bei der CM-Messung)

Soweit in der Leistungsbeschreibung auf Technische Spezifikationen, z. B. nationale Normen, mit denen Europäische Normen umgesetzt werden, europäische technische Zulassungen, gemeinsame Technische Spezifikationen, internationale Normen, Bezug genommen wird, werden auch ohne den ausdrücklichen Zusatz: "oder gleichwertig", immer gleichwertige Technische Spezifikationen in Bezug genommen.

Leistungsumfang und Preise
Die ausgeschriebenen Leistungen sind in fix und fertiger Arbeit einschl. Materiallieferung, Gerätestellung, Vertragen an der Baustelle, eventueller Zwischenlagerung und Einbau inkl. aller Nebenleistungen nach
DIN 18299 und DIN 18356  anzubieten und im Auftragsfalle auszuführen.
Desweiteren sind folgende Leistungen mit dem EP der Positionen abgegolten und werden nicht gesondert vergütet:
-  Das Ein- und Aushängen der Türen.
-  Untergrundvorbereitungen durch Reinigen, Ausfegen, Abbürsten, Entfernen leichter Verschmutzung,
  soweit in den LV-Pos. nicht separat beschrieben.
-  Anarbeiten an Öffnungen, Vor-, Rücksprünge, Stutzen, Trennschienen, Standkonsolen und vergleichbaren Belagsdurchdringungen.
-  Das Herstellen von Aussparungen in Sockelleisten, z.B. für vertikalen Durchgang von Heizungsrohren.
-  Der Schutz frischer Spachtelaufträge gegen Begehen.
-  Schutz fertiger Beläge vor Verunreinigung und Beschädigung
-  Schutz von Vorgewerken.
-  Schuttbeseitigung aus der eigenen L.eistung des AN.
-  Bemusterung der in der Ausschreibung beschriebenen Baustoffe auf Anfrage
-  Vorlage sämtlicher Materialachweise und Prüfzeugnisse vor Ausführungsbeginn.
-  Aushändigen der Reinigungs- und Pflegeanleitung des zur Ausführung kommenden Oberbelags an
  den AG.

Hinweise zur Ausführung
-  Alle Maße sind am Bau zu nehmen
-  Bei Belagsarbeiten über Fußbodenheizungen wird vom Auftraggeber ein Aufheizprotokoll übergeben.
-  Sofern nichts anderes vereinbart wird, erfolgt die Beheizung der Räume durch den Auftraggeber.
-  Beläge sind an durchdringende Bauteile sorgfältig anzuarbeiten. Abdeckrosetten dürfen nur nach
  Rücksprache mit dem Auftraggeber eingebaut werden.
-  Begrenzungen zu anderen Belägen sind durch Trennschienen herzustellen.
-  Trenn- oder Abdeckschienen im Bereich von Türen sind so einzubauen, dass das geforderte
  Schalldämmmaß oder die vorgeschriebene Feuerwiderstandsklasse beibehalten werden.
-  Estrich-Randstreifen dürfen erst unmittelbar vor dem Einbauen der Wandsockel abgeschnitten
  werden.
-  Vorh. Bauwerksfugen müssen an gleicher Stelle in gleicher Breite ausgebildet werden.
-  Sockeleisten sind im Eck- und Stoßbereich auf Gehrung zu schneiden
-  Stückelungen der Sockelleisten werden nicht abgenommen
-  Unebenheiten im Untergrund über 5 mm, sind vor Ausführung der Bauleitung des AG anzuzeigen, die
  auszugleichenden Flächen festzulegen und vom AN zur Abrechnung zu dokumentieren.
  Flächenaufmaße ohne ensprechend dokumentierte Vereinbarung werden bei der Abrechnung nicht
  anerkannt.
-  Der Auftragnehmer hat sich beim Befestigen von Bauteilen an Vorsatzschalen zu vergewissern, dass
  durch die Befestigungsmittel keine Beschädigungen nicht sichtbarer Leitungen und Rohre entstehen.
-  Die verwendeten Kleber und Versiegelungsmassen müssen geruchsneutral und gesundheitlich
  unbedenklich sein.
-  Der Auftragnehmer hat die vorhandenen Verlegegründe auf Eignung zu prüfen. Auf feuchten,
  unebenen, gerissenen, nicht ausreichend festen, verunreinigten Untergründen sowie auf Böden mit
  unrichtiger Höhenlage darf nicht verlegt werden.
-  Parkett darf nicht unter 16° Raumtemperatur verlegt werden. Bei Verlegung auf Zementestrich sind die
  erforderl. Grenz-Feuchtigkeitswerte zu beachten.
 -  Beim Versiegeln sind die erforderl. Aushärtezeiten einzuhalten.
-  Eingebaut werden dürfen nur Materialien mit bauaufsichtlicher Zulassung, die als gesundheitlich
  unbedenklich gelten, frei von Lösungsmitteln und sonstigen toxischen Stoffen oder Emissionen sind.
  Als umweltschonend und schadstoffarm deklarierte Materialien müssen entsprechend TÜV-geprüft
  und ausgezeichnet sein.
-  Sämtliche Materialnachweise, bauaufsichtlichen Zulassungen und Prüfzertifikate sind vor Ausführung
  der Bauleitung zu überreichen.
-  Alle anfallenden Verpackungsmaterialien, Reste und Dämmaterialabschnitte, anfallender Bauschutt
  aus der Reinigung der Oberflächen aus der Arbeit des AN sind vom AN eigenverantwortlich und  auf
  eigene Kosten des AN sofort zu  entsorgen.
-  Der Auftragnehmer hat die verlegten Beläge bis zur Übergabe auf geeignete Weise (Abdeckung, Hinweisschilder, Verschluss) zu schützen.

Hinweise zur Abrechnung
-  Die Abrechnung erfolgt nach Fertigmaßen der waagerecht bedeckten Flächen nach den Rohbaumassen ohne Überschneidung und Verschnitt. Abrechnung der Heizestrichdicken ab OK Dämmung.
  Die aufgemessenen Längen, Breiten und Höhen sind in Aufmaßpläne mit Grundrissen und Schnitten
  zu übertragen.
-  Für alle Bauteile, deren Abmessungen aus den Plänen nicht erkennbar hervorgehen, sind vom AN
  entsprechende Aufmaßskizzen (o. Maßstab) dem Aufmaß beizufügen.
-  Vor dem Estricheinbau nicht angezeigte Mehrstärken werden bei der Abrechnung nicht anerkannt.
-  Für alle Bauteile, deren Abmessungen aus den Plänen nicht erkennbar hervorgehen, sind vom AN
  entsprechende Aufmaßskizzen (o. Maßstab) dem Aufmaß beizufügen.
-  Für die abschnittweise Durchführung der Arbeiten wird kein Zuschlag gewährt.
-  Mit dem EP der einzelnen Positionen abgegolten sind sämtliche Anpassungsarbeiten soweit nicht als
  separate Positionen abgefragt.

Werden Mehrdicken als Zulagepositionen oder in anderer Form ausgeschrieben, so gilt bei Nichteinhaltung der genormten Toleranzen durch den vorhandenen Untergrund der Preis für die Mehrdicke bereits bei geringer Überschreitung der ursprünglich vorgesehenen Gesamtdicke, sofern in der gleichen Position kein angemessener Ausgleich für die Mehrleistung enthalten ist.
In allen anderen Fällen wird der Gesamteinzelpreis für eine bestimmte vorgegebene Dicke aus dem Grundpreis zuzüglich der Mehrdicke je angefangene Einheit gebildet.

Anforderungen an Werkstoffe, Materialien
Materialien müssen den Anforderungen des Brand-, Rauch-, Wärme- und Schallschutzes entsprechen. Diesbezügliche Nachweise, Prüfzeugnisse und Zulassungen sowie Produkt und CE-Kennzeichnungen sind vom AN unaufgefordert vor Einbau entsprechender Materialien der Bauleitung des AG vorzulegen.
HFCKW- und FCKW-haltige Produkte dürfen nicht eingebaut werden.
Die Verarbeitungsrichtlinien der Hersteller sind grundsätzlich zu beachten, auf Verlangen ist dem Auftraggeber Einsicht in diese zu gewähren.
Neben dem Belag müssen auch die verwendeten Kleber und Spachtelmassen für den vorgesehenen Zweck geeignet sein (z.B. Fußbodenheizung, elektrisch ableitende und isolierende Eigenschaften, Treppen-, Feuchtraum- und Stuhlrolleneignung).
In Räumen, die dem zeitweiligen Aufenthalt von Menschen dienen, dürfen Klebstoffe folgende Bestandteile nicht enthalten:
Benzol, Di- und Tetrachloräthan, Trichloräthylen, Methanol, Dioxan, Tetrahydrofuran, Schwefel-Kohlenstoff, Formaldehyd, Toluol sowie weitere zwischenzeitlich als gesundheitsgefährdend eingeordnete Lösungsmittel.

Firmen- und Materialvorgaben
im Leistungsbeschrieb geforderte Standard ist einzuhalten. Die Produktauswahl bleibt dem Bieter überlassen. Die Gleichwertigkeit des angebotenen Produktes ist in jedem Falle kostenfrei nachzuweisen.
Materialnachweise, Produktzertifikate und Prüfzeugnisse sind vor der Ausführung unaufgefordert der Bauleitung vorzulegen.

Materialspezifisches Verhalten
Der AN hat sämtliche Konstruktionen in Abstimmung mit dem Architekten eigenverantwortlich so auszubilden, daß materialbedingte Veränderungen sicher und ohne Störungen aufgenommen werden können. Dies betrifft insbesondere Längenänderungen aufgrund thermischer Einflüsse und die Gefahr von Kontaktkorrossion.

## 18050-B- Bodenbelagsarbeiten, Parkett, BA II
Datum: 24.04.2026

*Hinweis: Allgemeine Vorbemerkungen*
ALLGEMEINES

Die Baumaßnahme ist in 3  Bauabschnitte unterteilt, die zeitlich getrennt
  hintereinander folgend ausgeführt werden. Die einzelnen Bauabschnitte
  sind planerisch in einzelne Bauteile aufgegegliedert.
    1. BA:  Sanierung des nördlichen, vollunterkellerten
  Bestandsgebäudeabschnitts am Birkenweg, bestehend aus
  dem 3-geschossigen Bauteil 3 und dem 4-geschossigen
  Bauteil 4 (bereits abgeschlossen).
    2. BA:  Sanierung des zurückgesetzten und bis zum Birkenweg
  ausgerichteten, 3-geschossigen Bestandsgebäudeabschnitts
  aus den 3-geschossigen, teilunterkellerten Bauteilen 1 + 2.
    3. BA:  Abbruch des Bt5 aus unterkellertem 2-geschossigem Anbau mit
  Turnhalle und nachfolgendem Erweiterungsneubau am Birkenweg,
  aus  dem 4-geschossigen, an den 1. BA angeschlossen, nicht
  unterkellerten Bt6.

Lage des Grundstücks
  Das Grundstück befindet innerhalb der Marktgemeinde
  83224 Grassau, Landkreis Traunstein, Flnr. 74,
  Schulgebäude Birkenweg 10 - 14

Umgebung
  Das Baugrundstück grenzt an die benachbarte Sporthalle an.

  Begrenzung:
  im Norden:  Öffentl. Straße Birkenweg mit Wohnbebauung,
  Kindergarten und Schule (Containeranlage)
  im Osten:  Sporthalle
  im Westen:  Bushaltestelle
  und Süden:  Gemeindestraße (Marktstraße), Brachflächen

Die Baumaßnahme wird bei laufendem Schulbetrieb im jeweils  fertggestellten Bauabschnitt durchgeführt sowie bei laufendem Betrieb der benachbarten Sporthalle, in der Schul-Containeranlage und Kindergarten in der örtlichen Umgebung.
Die Öffnungs- und Schließzeiten der Schule und des Kindergartens sind bei Anlieferungen und Abtransporten zu berücksichtigen.
Der Birkenweg im Norden der Sanierungsgebäude ist für den öffentlichen Verkehr freizuhalten. Die Marktstraße vor der Gebäudesüdseite ist gesperrt und als erweiterte Pausenhoffläche dem Schulbetrieb zugeordnet.

Höhenentwicklung
  Das vorhandene Baugelände liegt nahezu ebenflächig im Mittel mit
  OK auf ca. 537,15 m üNN etwa auf OK Straßennieveau des
  Birkenwegs.
  Leichte Höhenunterschiede bis ca. 60 cm sind durch Anschüttungen
  und Lichtgräben unmittelsbar am Schulgebäudes vorhanden.

  Gebäudebezugshöhe:
  +/- 0,00  =  538,53 m.ü.NN OK FB Bestandsgebäude

Erschließung
    2. Bauabschnitt:
  Die Baustelleneinrichtungsfläche ist von der Orthenburger Straße  (B305)
  aus über die Marktstraße zufahrbar. Andienungen an die Sanierungsgebäude
  Bt1 + 2 von der Markstraße aus über den Birkenweg.
  Zugänge zum Sanierrungsgebäudeteil sind über den rückseitigen Eingang im
  EG des 1-geschossigen Anbaues an der Südseite und über den Haupteingang am Birkenweg im EG gegeben.

Baustelleneinrichtungsfläche/Parkplätze
Lagerflächen und sind auf der Baustelleneinrichtungsfläche
im Westen (Parkplatz) vorhanden.
Parkplätze sind im öffentl. Verkehrsraum im Norden des Birkenwegs vorhanden sowie in geringer Anzahl innerhalb der Baustelleneinrichtungsfläche.

Bauablauf, Bauwerk
  Das Leistungsverzeichnis umfasst nur den 2. Bauabschnitt.

    2. BA:
  Konstruktion:  Mauerwerksbau mit unterschiedlichen Deckenkonsruktionen
  aus Holzbalken-, Betonhohlkörper-, Stb-Rippendecken und
  Stahlbetondecken.
  Satteldächer, teilweise abgewalmt, in Holzkonstruktion und
  Ziegeldeckung.
  Teilabbruch von Stb- und Mauerwerkswänden, Schließen und
  Herstellen von Wand-, Tür- und Fensteröffnungen, Decken-
  und Wandunterfangungen mittels Stahlträgereinbau,
  1-geschossige Aufstockung in Holzbauweise über Bauteil 1,
  Neuausstattung mit Schulmobiliar.

  Fassaden:  Überdeckung der vorh. Putzfassade in anteilig mit
  wärmegedämmter, hinterlüfteter Holzverkleidung
  und mit Wärmedämmverbundsystem.
  .  Innenausbau:  Ausbau/Neueinbau Fenstern, Außen- und Innentüren, neuer Innenputz, Einbau schwimmender Estriche,
  abgehängter GK-Decken, Bodenbeläge etc., mobile
  Trennwandeinbau im Bauteil 2.

  Technische
  Ausrüstung:  Entkernung der Sanitärzellen, Neuinstallation und
  -ausstattung der Elektro-, Sanitär-, Heizungs- und
  Lüftungstechnik, Neueinrichtung der WC etc. im
  gesamten Gebäudekomplex.

Auflagen aus der Baugenehmigung
  Die Auflagen aus der Baugenehmigung sind zu beachten. Diese sind vor
  Baubeginn anzufordern.

Baubewachung
  Eine Baubewachung ist nicht vorgesehen.

Nebenleistungen
Nebenleistungen sind in den ZTV Allgemein und den gewerkespezifischen  ZTV beschrieben.

Planausgabe
  Die Planausgabe erfolgt grundsätzlich über die Ausgabeplattform
  PLANFRED. Der AN erhält nach erfolgter Beauftragung die
  Zugangsberechtigung zum Herunterladen sämtlicher Pläne und
  Ausführungsunterlagen.

  Vom AN sind Ausführungspläne rechtzeitig vor Ausführungsbeginn
  beim AG anzufordern.

Abkürzungen in der Ausschreibung
    -  AG  Auftraggeber
    -  AN  Auftragnehmer
    -  o.glw.  oder gleichwertig
    -  v.g.  vorgenannt
    -  EP  Einheitspreis
    -  OK RB  Oberkante Rohboden
    -  OK FFB  Oberkante Fertigfußboden
    -  Mw  Mauerwerk
    -  Stb  Stahlbeton

*Hinweis: Allgemeine Zusätzliche Technische Vorbemerkungen*
Allgemeine Zusätzliche Technische Vorbemerkungen

Die Technischen Vorbemerkungen gelten für alle im Folgenden beschriebenen Leistungsbereiche sowie ergänzend die Zusätzlichen Technischen Vorbemerkungen einschl. der Normen, die den einzelnen Leistungsbereichen vorangestellt sind.
Zugrundegelegt ist die VOB Teil C, die jeweils zutreffenden Normen und Regeln in der zum Vertragsschluss gültigen Fassung einschließlich der Änderungen, Berichtigungen und Beiblätter, insbesondere:

DIN  18 299  Allgemeine Regelungen für Bauarbeiten jeder Art
DIN  18 202  Maßtoleranzen im Hochbau
DIN  4 102  Brandverhalten von Bauteilen und Baustoffen
DIN  4 108  Wärmeschutz im Hochbau
DIN  4 109  Schallschutz im Hochbau

ergänzend gelten grundlegend:
-  die Pläne des Architekten
-  die Pläne und Auflagen des Statikers sowie der übrigen Sonderfachleute und Bausachverständigen
-  VDE-, VDEW-und VDI-Richtlinien, soweit für das jeweilige Gewerk zutreffend
-  die Bayerische Bauordnung
-  die Auflagen der Bauaufsichtsbehörden
-  die Richtlinien und Vorschriften der Berufs- und Fachverbände
-  die Richtlinien und Empfehlungen von Fachinstituten
-  die Unfallverhütungsvorschriften der Berufsgenossenschaften
-  das aktuelle Energieeinspargesetz - EEG
-  die Einbau- und Verarbeitungsvorschriften der Hersteller
-  alle anerkannten Fachregeln sowie neuesten techn. Erkenntnisse
-  das Kreislaufwirtschafts- und Abfallgesetz (KrW-/AbfG), gültige Fassung.

Hinweis zur Leistungsausführung nach Bauabschnitten
Die ausgeschriebenen Leistungen umfassen nur den 2. Bauabschnitt.
Die Leistungen zu den weiteren Bauabschnitten (1. und 3. BA) sind in diesem Leistungsberzeichnis nicht enthalten.
Die einzelnen Bauabschnitte mit Untergliederung in Bauteile sind dem beigefügten  Übersichtsplan zm Leistungsverzeichnis zu entnehmen.

Der AN hat dafür zu sorgen, dass weder für Personen noch für den ruhenden und fließenden Verkehr angrenzender Straßen noch für benachbarte Gebäude keine Gefährdung durch die Bauarbeiten bestehen.
Für eine an die Baustelle angrenzende sichere Verkehrsführung ist zu sorgen.
Der Auftragnehmer hat sicherzustellen, dass der Baubereich nach den geltenden Vorschriften abgesperrt und gesichert ist, sowohl bei laufendem Baustellenbetrieb als auch während der arbeitsfreien Zeit.
Für den ausreichenden Emmissions- und Immissionschutz hat der AN zu sorgen.

Alle hierfür notwendigen Aufwendungen sind in die EP einzurechnen, sofern nicht gesonderte Positionen im LV beschrieben sind.
Lärmintensive Arbeiten sind mind. 14 Tage vor der Ausführung bei der Bauleitung anzumelden.
Vor Beginn der Arbeiten hat sich der AN über die örtlichen Gegebenheiten hinsichtlich Maschineneinsatz, Lagerflächen für Personalunterkünfte, Geräte, Material etc. zu informieren.

Bauseitige Leistungen
Die Kosten für Baustrom und Bauwasser trägt der AG.

Baustellenordnung
Liefer- und Abtransport sind so zu terminieren, dass diese nicht mit Betrieb der angrenzenden Schule, der benachbarten Sporthalle sowie dem Verkehr im Umfeld der Schulcontaineranlage und des Kindergartens kollidieren. Vorwiegend sind dabei die Uhrzeiten des allgemein üblichen Beginns und Endes des werktäglichen Schul-/Kindergartenbetriebs zu berücksichtigen. Wartende Baustellen-LKW sind im Umfeld des Kindergartens und der Schulcontaineranlage nicht zulässig.
An- und Abtransporte sind mit Hilfe von Sicherheitsposten (Einweiser) zu organisieren, der die gefahrlose Ein- und Ausfahrt von LKW und sonstigen Fahrzeuge zur Baustelle regelt.

Die gesetzlichen Auflagen des Umweltschutzes sind einzuhalten.
Die Geräte- und Maschinenschutzverordnung in der aktuellen Fassung sowie die einschlägigen Vorschriften für die Lagerung wassergefährdender Flüssigkeiten sind zu beachten.
Die Richtlinien zum Schutz von Bäumen und Sträuchern im Bereich von Baustellen (RSBB) sind zu beachten.

Im Hinblick auf Baulärm gelten die Anforderungen
-  des BIMSchG
-  der Allg. Verwaltungsvorschrift ggf. Baulärm-Geräuschimmissionen
-  aller übrigen einschlägigen landesrechtlichen Vorschriften Bayerns
  Die Baustellenordnung des SiGeKo ist vom AN einzuhalten.

Beweissicherung
Dem AN wird empfohlen, für angrenzende Zauneinfriedungen, Pflasteranschlüsse an die Gebäude sowie private Hof- und Zufahrtsbereiche durch eine entsprechende digitale Fotodokumentation den Zustand vor Baubeginn festzuhalten und  zu dokumentieren.
Die Beweissicherung an Gebäuden und Anlagen wird bei Bedarf vor Baubeginn vom AG durchgeführt.

Leistungsumfang und Preise
Die ausgeschriebenen Leistungen sind in fix und fertiger Arbeit anzubieten und im Auftragsfalle auszuführen einschl. Materiallieferung, Gerätestellung und -vorhaltung, Vertragen an der Baustelle, eventueller Zwischenlagerung und Einbau incl. aller Nebenleistungen. Die Einheitspreise sind dem entsprechent zu kalkulieren.

Der Auftragnehmer übernimmt für die angebotenen Leistungen die Verpflichtung der Vollständigkeit, d.h. Leistungen und Nebenleistungen, die sich bei den gewerkespezifischen Leistungsbereichen zwangsläufig ergeben, sind einzukalkulieren, auch wenn diese nicht ausdrücklich erwähnt sind.

Nebenleistungen sind in den gewerkespezivischen ZTV´s sowie in Positionstexten beschrieben.

Der Auftragnehmer ist verpflichtet, von Ihm bzw. seiner Sub- und Nachunternehmen verursachte Beschädigungen und Verschmutzungen jeder Art an best. Gebäuden und Freianlagen auf seine Kosten zu beseitigen.
Weiteres ist in den Technischen Vorbemerkungen zu den einzelnen Leistungstiteln/-bereichen beschrieben.

Anforderungen an Baumaterialien, -stoffe und -teile
Alle Stoffe sind, soweit die Positionsbeschreibung nichts Gegenteiliges festlegt, vom AN zu liefern. Es dürfen nur zugelassene Baustoffe mit CE-Zertifizierung verwendet werden. Sie dürfen keine Schadstoffe, bzw. gesundheitsgefährdende Stoffe enthalten.
HFCKW- und FCKW-haltige Produkte dürfen nicht eingebaut werden.
Materialien, Dimensionierungen und die Ausführung von Bauteilen müssen den geprüften, statischen Vorgaben, den brandschutztechnischen Auflagen gemäß Bauschein, den wärme- und schallschutztechnischen Anforderungen entsprechen. Diesbezügliche Nachweise, Prüfzeugnisse und Zulassungen sowie Produkt- und die CE-Kennzeichnungen sind vom AN unaufgefordert vor Einbau entsprechender Materialien der örtlichen Bauleitung vorzulegen.

Die Prüfungsergebnisse sind dem AG rechtzeitig vor Ausführung vorzulegen. Kontrollprüfungen werden durch den AG durchgeführt.

Materialauszüge
erfolgen eigenverantwortlich durch den AN unter Berücksichtigung der Herstellerrichtlinien.
Nachweise und Bescheinigungen bezüglich Qualität, Brandverhalten, Toxizität u.ä. von Werkstoffen sind vor dem Einbau vom AN unaufgefordert und kostenfrei vorzulegen.

Firmen- und Materialvorgaben
Der im Leistungsbeschrieb geforderte Standard ist einzuhalten. Die Produktauswahl bleibt dem Bieter überlassen. Die Gleichwertigkeit des angebotenen Produktes ist in jedem Falle kostenfrei nachzuweisen.
Materialnachweise, Produktzertifikate und Prüfzeugnisse sind vor der Ausführung unaufgefordert der Bauleitung vorzulegen.

Terminplan
Innerhalb von 10 Tagen nach Auftragserteilung ist vom Auftragnehmer auf Basis des
Projektterminplanes der Bauleitung und auf Grundlage der Vertragsfristen ein detailierter Ablaufsplan für sein Gewerk mit Terminierung von Leistungsabschnitten zu erstellen und der Bauleitung zu übergeben.
Die terminliche Abwicklung und zeitliche Kontrolle der Baudurchführung erfolgt mittels fortgeschriebenem Balkenpan und Terminlisten.
Der Auftragnehmer erkennt diese Steuerung als verbindlich an.

Höhenverhältnisse und Maße
Die Höhenverhältnisse sind vor Beginn der Arbeiten vom AN eigenverantwortlich zu überprüfen.
Alle Maße sind am Bau zu nehmen. Bei Überschreitung der Toleranzgrenzen nach DIN 18201 und 18203 ist der Auftraggeber zu verständigen
Das gilt insbesondere für vorhandene und vorgesehene Winkeltoleranzen.
Bei Abweichungen von den Planungsunterlagen ist unverzüglich die Bauleitung zu informieren.

Hinweise zur Abrechnung/Aufmaß
Alle Leistungen, die nicht aus Plänen und Zeichnungen ermittelt werden können, bzw. von diesen abweichen, sind gemeinsam mit der Bauleitung des AG aufzumessen. Nachträglich vorgelegte Aufmaßblätter, die nicht das gemeinsame Aufmaß ergänzen oder diesem widersprechen, werden nicht anerkannt.
Die Aufmasse sind ständig, dem Baufortschritt entsprechend, zu erstellen und mit den darauf basierenden Rechnungsstellungen einzureichen.
Rechnungen, die nicht durch gemeinsame Aufmasse belegt sind werden nicht anerkannt.
Vom AN sind auf Verlangen ergänzende Aufmaßskizzen kostenfrei zu erstellen und vorzulegen.
Aufmaße zu den Leistungen bei mehreren Bauabschnitten, Bauteilen oder Gebäuden sind nach diesen getrennt zu erstellen; auch dann, wenn diese im Leistungsverzeichnis gesamtheitlich und nicht getrennt ausgeschrieben wurden.
Abschlagsrechnungen, die nach erfolgter Abnahme der Baumaßnahme eingereicht werden, werden nicht akzeptiert.

Bautagebuch
Das Führen eines Bautagebuches ist in den gewerkespezifischen ZTV geregelt.

Schutz von Fremdgewerken
Der AN ist verpflichtet Fremdgewerke ohne zusätzliche Aufforderung wirksam vor Verschmutzung und Beschädigungen zu schützen. Von Ihm bzw. seiner Sub- und Nachunternehmen verursachte Beschädigungen und Verschmutzungen jeder Art an Vorgewerken sowie an bestehenden Gebäuden und Freianlagen hat er auf seine Kosten zu beseitigen.
Kommt er dieser Verpflichtung nicht nach, kann dies durch Dritte auf seine Kosten erfolgen. Verursachte Schäden gehen zu Lasten des AN.

Schuttbeseitigung
Die Baustelle ist ständig rein zu halten und einschl. der Zufahrten ist regelmäßig,
wenn erforderlich arbeitstäglich, von Verunreinigungen (Bauschutt, Verschmutzung
der Straße durch Baustellenfahrzeuge, etc.) zu säubern.
Die Beseitigung und Entsorgung des aus der eigenen Arbeit anfallenden Schutts und Verunreinigung sowie Verpackungsmaterial hat ohne zusätzliche Aufforderung zu erfolgen.
Vergraben und Verbrennen an der Baustelle ist nicht statthaft.
Kommt der AN der Verpflichtung nicht nach, geschieht dies durch Dritte auf Rechnung des AN.

Rauchen und Alkoholkonsum
Im Gebäude, auf dem gesamten Baugelände und entlang von Schulwegen ist das Rauchen sowie das Konsumieren von Alkohol verboten. Davon ausgenommen ist der vom AN eingerichtete Pausenbereich (z. B. Personalcontainer).
Ein absolutes Alkoholverbot auf der Baustelle und während der Arbeitszeiten des AN liegt im eigenen Verantwortungsbereich des AN.

### Gewerk 01 Vorarbeiten

*Hinweis: Hinweis zur Untergrundbehandlung und Vorarbeiten*
Grundierungen und Spachtelungen
Sämtliche Fabrikate zur Behandlung des Untergrunde aus alten und neuen Gipsfaerplatten-Trockenestrich und Gussasphaltestrich hinsichtlich der Grundierungen und  Spachtelungen müssen untereinander sowie mit dem Kleber der Oberbodenbeläge systemkompatibel und verträglich sein.
Es sind möglichst Produkte desselben Herstellers zu verwenden, um das System als Ganzes zu erhalten. Bei nicht eindeutigen Produktnamen ist auf Verlangen für die jeweilg angebotenen Fabrikate die Verträglichkeit nachzuweisen.

Abbrechen/Abschleifen/Absaugen
Insofern in den einzelnen Positionen des Abbruchs bestehender Estriche sowie des Abschleifens und Absaugens nichts anderslautend beschschrieben als "... von der Baustelle zu entfernen", geht das Abbruchgut/der Abschliff/ das Absauggut und sonstiger dabei entstandener Müll generell in das Eigentum des AN über zur sachgerechten Entsorgung oder sonstiger fachgerechten Verwertung nach eigener Wahl.
Somit ist in den EP dieser Positionen einzukalkulieren:
-  das staubfreie Ausbringen aus dem Gebäude z. B. mittels Schuttrutsche o. dgl.
-  das Zwischenlagern, Aufladen und Abfahren, des Abfalls aus Abbruch/Abschliff/Absaugen von der
  Baustelle
-  die Trennung und Entsorgung der Abfälle nach Art und Schadstoffbelastung nach Erfordernis
-  die sachgerechte Entsorgung nach den einschlägigen gesetzlichen, insbesondere abfallrechtlichen
  Bestimmungen
-  die Entsorgungsgebühren sowie aller im Zusammenhang der fachgerechten Abbruchmaterialverwertung
  anfallenden  Gebühren und sonstigen Kosten
-  die Vorlage der Entsorgungsnachweise zur Abrechnung bei Positionen, in denen im Speziellen die
  Entsorgung des Abbruchs verlangt wird.

**01.1 Alten Trockenestrich auf Trockenheit und Stabilität prüfen**
Überprüfung des alten Trockenestrichs auf Trockenheit mit dafür geeignetem Messgerät und Verfahren (CM-Messung) und Satbilität, einschl. Nachbefestigen loser Verschraubungen, Versenken überstehender Schraubenköpfe, als vorbereitende Maßnahme zur nachfolgendem Abschleifen.
Menge: 230,000 m²

**01.2 Abschleifen und Absaugen des alten Trockenestrichs**
Vollflächiges Abschleifen der bestehenden, alten Trockenestrichoberflächen aus Gipsfaserplatten und alter Nivellierspachtelung mit dafür geeigneten Gerät, wie Tellerschleifmaschiene, zur volllständigen Enfernung des Altklebers, lose Altspachtelungen abstoßen, bis zum Erreichen des haftfähigen Untergrunds einschl. anschließendem Absaugen und ordnungsgemäßes Entsorgen des Schleifguts.
Fräsen mit Walzen dürfen nicht eingesetzt werden.
Menge: 230,000 m²

**01.3 Zulage Abschleifen mit Handgerät an Kleinstflächen des alten Trockenestrichs**
Abschleifen des alten, bestehenden Trockenestrichs aus Gipsfaserplatten mit geeignetem, staubarmen Handgerät, wie Excenterschleifer mit Staubabsaugung, an Kleinstflächen wie z. B. Rauminnenecken, an Türleibungen etc., die mit großen Schleifmaschinen nicht bearbeitbar sind, als Zulage zur Pos. Abschleifen und Absaugen des alten Trockenestrichs.

Kleinstflächengrößen bis 20 x 20 cm.
Menge: 10,000 m²

**01.4 Risse im alten Trockenestrich verklammern + verharzen**
Verharzen und Verklammern von Risse und offenen Stoßfugen im alten Trockenestrich aus Gipsfaserplatten, Gesamtdicke
25 mm, bestehend aus:
-  Rissverlauf staub- und schmutzfrei reinigen, lose Teile
  entfernen,
-  Rissverlauf im Abstand von ca. 20 cm kreuzend einschneiden
  mittels geeignetem Handgerät (z. B. Trennschleifer), Schnitttiefe bis 2/3 der Estrichstärke, Schnittlänge ca. 130 mm,
-  rissüberspannendes Einsetzen von Estrichklammern aus
  Wellenverbindern aus kaltgewalztem Bandstahl (Kaltband)
-  Grundieren und nachfolgendes Vernadeln durch Verfüllen bis
  zur Sättigung mit lösungsmittelfreiem, 2-komponenten-
  Epoxidharz,
-  anschließender Quarzsandbestreuung zur Haftverbesserung.

Technische Daten Estrichklammern:
Maße:  6 x 120 mm
Wellenhöhe:  1,9 mm
Materialdicke:  0,5 mm
Wellenabstand:  4,5 mm
Material:  Stahlband DC01C590 MA-RL

Leitfabrikat: BEHA Wellenverbinder o. glw. A.

'.............................'
Angebotenes Fabrikat

Die Trocknungszeiten zwischen den Arbeitsgängen sind einzuhalten gem. Herstellerangaben einzuhalten.
Im EP enthalten ist die Erweiterung der Risse nach Erfordernis zur besseren Aufnahme der Verharzung.
Menge: 50,000 m

**01.5 Alten Gipsfaser-Trockenestrich grundieren, 1-K-PU-Grundierung**
Gereinigte Untergründe der alten Gipsfaser-Trockenestrich-
flächen des Bestands grundieren mit schnell trocknender 1-komponentiger Polyurethangrundierung.
Ausführung mit Doppelblattspachtel oder Nylon-Plüsch-Walze nach Angaben des Herstellers.

Leitfabrikat: UZIN PE 414 BiTurbo o. glw. A.
Materialeigenschaften:
-  GISCODE RU 1:  lösemittelfrei nach TRGS 610
-  EMICODE EC 1PLUS:  sehr emissionsarm
-  European Model EPD
-  Für nachhaltige Gebäudezetifizierungen
  geeignet nach:  DGNB, QNG, BNB, BREEAM,
  LEED

'.............................'
Angebotenes Fabrikat
Menge: 230,000 m²

**01.6 Alten Trockenestrich mit Glasfaservlies armieren**
Untergrund aus altem Trockenestrich des Gebäudebestands armieren mittels gebundenem,  dauerhaft alkalibeständigem Glasfaservlies, nach Herstellerangaben vollflächig und lose ausgelegt auf der trockenen, grundierten  Bodenfläche einschl. 10 mm Stoßüberlappung.

Materialeigenschaften:
-  Rissüberbrückend:  bis 3 mm Rissbreite
-  Flächengewicht:  ca. 120 g /m²
-  Zugfestigkeit am
  Spinnfaden:  1700 N/mm²
-  Elastizitätsmodul:  72.000 N/mm²
-  Baustoffklasse:  A1 nach DIN EN 13501-1

Leitfabrikat: Glasfaser-Renoviervlies UZIN RR 201 o. glw. A.

'.............................'
Angebotenes Fabrikat
Menge: 230,000 m²

**01.7 Armierten Trockenestrich grundieren, Dispersions-Carbonfasergrundierung**
Alte, 1-K-PU-grundierte und armierte Gipsfaser-Trockenestrich-
flächen des Bestands, als Haftbrücke für den nachfolgenden Auftrag von Nivellierspachtelmassen grundieren mit filmbildenden, schnelltrocknender Dispersionsgrundierung mit Carbonfasereinlage, geeignet für nicht saugfähige und glatte Untergründe, dünn und vollflächig auftragen. Pfützenbildung ist zu vermeiden.
Ausführung nach Angaben des Herstellers.

Leitfabrikat: UZIN PE 280 o. glw. A.
Materialeigenschaften:
-  GISCODE D 1:  lösemittelfrei nach TRGS 610
-  EMICODE EC 1PLUS:  sehr emissionsarm
-  European Model EPD
-  Für nachhaltige Gebäudezetifizierungen
  geeignet nach:  DGNB, QNG, BNB, BREEAM,
  LEED
-  IMO Zertifikat Modul B:  Steuerrad (MED)

'.............................'
Angebotenes Fabrikat
Menge: 230,000 m²

**01.8 Planspachtelung auf armierten Gipsfaser-Trockenestrich des Bestands**
Ganzflächiges Planspachteln des Untergrundes aus grundierten Gipsfaser-Trockenestrichflächen mit lose verlegter Glasfaservliesarmierung, mit einer stuhlrollengeeigneten, selbstverlaufenden, Nivellierspachtelmasse auf Calciumsulfatbasis der Festigkeitsklasse CA-C35-F7 nach DIN EN 13813.
Nach Herstellerangaben vollflächig und gleichmäßig in Rakeltechnik auftragen und die frisch eingebrachte Spachtelschicht mit einer Stachelwalze entlüften sowie nach vollständiger Austrocknung plan schleifen einschl. gründliches Reinigen der geschliffenen Flächen mit einem geeigneten Industriestaubsauger mit Absaugvorrichtung.
Die Vorgaben des Kleberherstellers sind dabei zu beachten.
Ebenheitsanforderung nach Ebenheitsklasse E3 nach Merkblatt 02 des Zentralverbands Parkett- und Fußbodentechnik sowie Bundesverbands Estrich und Belag e.V.
Erforderliche Spachtelschichtdicke > 5 und < 10 mm,
mittlere Schichtdicke 7 mm.

Leitfabrikat: UZIN NC 570 FusionTec Universal-Nivelliermasse mit UZIN Armierungsfasern o. glw. A.
Materialeigenschaften:
-  Brandverhalten A1fl nach DIN EN 13 501-1
-  Selbstverlaufend, nahezu Spannungsfrei
-  GISCODE CP 1
-  EMICODE EC 1PLUS:  sehr emissionsarm
-  European Model EPD
-  Auszeichnung Blauer Engel nach DE-UZ 113
-  Für nachhaltige Gebäudezetifizierungen
  geeignet nach:  DGNB, QNG, BNB, BREEAM,
  LEED

'.............................'
Angebotenes Fabrikat
Menge: 230,000 m²

**01.9 Ausgleichspachtelung auf Gipsfaserplatten-Trockenestrich**
Ausgleichsspachtelung für Unebenheiten im Untergrund bis
zu 20 mm Schichtstärke mit einer zementären, hochbelastbaren, rollstuhlfesten und stuhlrollengeeigneten, Spachtelmasse, geeignet für Trockenestrich aus Gipsfaserplatten, verträglich mit der Nivelierspachtelung einschl. Streckung mit systemzugehörigen Quarzsand mit Körnung nach Herstellerangaben.
Ausführung einschl. Grundierung der zu bearbeitenden Bereiche und aller Schleifgänge unter Einhaltung der erforderlichen Trockungszeiten.

Die zu bearbeitenden Bereiche sind vor Ausführung mit
der Bauleitung festzulegen.

Leitfabrikat: UZIN NC 160  + UZIN Perlsand 0.8 o. glw. A.
Materialeigenschaften:
-  Brandverhalten A1fl nach DIN EN 13 501-1
-  Selbstverlaufend, nahezu Spannungsfrei
-  GISCODE ZP 1:  Chromatarm nach EU-VO
  1907/2006 (REACH)
-  EMICODE EC 1PLUS:  sehr emissionsarm
-  European Model EPD
-  Für nachhaltige Gebäudezetifizierungen
  geeignet nach:  DGNB, QNG, BNB, BREEAM,
  LEED

'.............................'
Angebotenes Fabrikat
Menge: 50,000 m²

**01.10 Anspachteln an vorgegebene Höhen, h bis 20 mm**
Anspachteln an vorgegebene Höhen, z.B. als Gefällespachtelung (Kleinflächen) an Türschwellen, Bodenschienen, etc., mit einer zementären, hochbelastbaren, rollstuhlfesten und stuhlrollengeeigneten, standfesten Spachtelmasse, verträglich mit der jeweiligen Nivellierspachtelung  einschl. Streckung mit systemzugehörigen Quarzsand mit Körnung nach Herstellerangaben.
Ausführung einschl. Grundierung der zu bearbeitenden Bereiche und aller Schleifgänge unter Einhaltung der erforderlichen Trockungszeiten.

Spachtelschichtstärke 10 mm im Mittel, Anspachtelhöhe bis
20 mm.

Die zu bearbeitenden Bereiche sind vor Ausführung mit der Bauleitung festzulegen.

Abrechnung: Länge des anzuspachtelnden Bauteils.

Leitfabrikat: UZIN NC 170 Levelstar + UZIN Perlsand 0.8 o. glw. A.
Materialeigenschaften:
-  Brandverhalten A1fl nach DIN EN 13 501-1
-  Selbstverlaufend, nahezu Spannungsfrei
-  GISCODE ZP 1:  Chromatarm nach EU-VO
  1907/2006 (REACH)
-  EMICODE EC 1PLUS:  sehr emissionsarm
-  European Model EPD
-  Für nachhaltige Gebäudezetifizierungen
  geeignet nach:  DGNB, QNG, BNB, BREEAM,
  LEED

'.............................'
Angebotenes Fabrikat
Menge: 10,000 m

**01.11 Zulage Planspachtelung auf Kleinflächen bis 2,0 m²**
Ganzflächiges und ebenes Planspachteln des Untergrundes aus grundierten Gipsfaser-Trocken- und Gussasphaltestrichen auf Kleinstflächen an mobilen Beistellpodesten mit dreieckigen und trapezförmigen Grundrissen in unterschiedlichen Abmessungen, als Zulage zu allen zuvor beschriebenen Pos. der Planspachtelungen.

Einzelflächengrößen von ca. 0,75 m² bis 2,0 m².
Erforderliiche Spachtelschichtdicke 3 mm bis 5 mm.
Menge: 6,000 m²

**01.12 Absaugen des Gussasphaltestrichs**
Lose Quarsandeinstreuung an neu eingebrachten Gussasphaltestrich absaugen und haftungsmindernde Anhaftungen entfernen/abschleifen, bis zum Erreichen des einer sauberen, staubfreien, haftfähigen, verlegereifen Untergrunds einschl. entsorgen des Absaugguts.
Menge: 70,000 m²

**01.13 Randdämmstreifen, geschäumte PE-Folie, 50/5 mm, mit Standfuß**
Randstreifen aus geschäumter PE-Folie mit selbstklebenden Standfuß und integriertem Vliesrücken, h= 50 mm, d= 5 mm, Baustoffklasse B2 nach DIN 4102, für den Einbau auf die OK bestender Estriche, zur mechanischen Trennung (Randfuge) von Spachtelmassen und Parkett zu allen die Belagsfläche durchdringenden und aufgehenden Bauteilen einbauen einschl. passgenauem Ausführen der Ecken und Kanten (evtl. ankleben). Hohlstellen an Ecken sind nicht zulässig.
Der Einbau des Randstreifens erfolgt auf dem Trockenestrich des Gebäudebestands sowie auf den stufenartig ansteigenden Podesten.

Leitfabrikat: UZIN Randdämmstreifen B o. glw. A.

'.............................'
Angebotenes Fabrikat:
Menge: 195,000 m

**01.14 EP-Grundierung auf Gussasphaltestrich/OSB-Platten**
Gereinigte Gussasphaltestrichflächen und OSB-Podestflächen im Musikraum, 2. OG, Bt1, grundieren mit lösungsmittelfreier 2-komponentiger, emissionsarmer Grundierung aus Epoxitharz oder Kunstharzdispersion, gleichmäßig auftragen und Nachrollen zur gleichmäßigen Verteilung unter Vermeidung von Pfützenbildung einschl. im frischen Zustand mit Quarzsand absanden.
Sämtliche Ausfürung nach Anagben des Herstellers.

Verarbeitung einschl. erforderlicher Trocknungsdauer nach Herstellerangaben.

Leitfabrikate: UZIN PE 460 2-K-Epoxi-Dichtgrundierung und
UZIN Quarzsand Perlsand 0.8 o. glw. A.

Produktmerkmale UZIN PE 460:
-  GISCODE RE 30:  lösemittelfrei nach TRGS 610
-  EMICODE EC 1PLUS:  sehr emissionsarm
-  European Model EPD
-  Für nachhaltige Gebäudezetifizierungen
  geeignet nach:  DGNB, QNG, BNB, BREEAM,
  LEED

'.............................'
Angebotenes Fabrikat Grundierung

'.............................'
Angebotenes Fabrikat Quarzsand
Menge: 140,000 m²

**01.15 Planspachteln auf neue Gussasphalltestrichflächen**
Ganzflächiges Planspachteln auf neue Gussasphalltestrichen, mit einer stuhlrollengeeigneten, selbstverlaufenden Nivellierspachtelmasse auf Calciumsulfatbasis der Festigkeitsklasse CA-C35-F7 nach DIN EN 13813.
Nach Herstellerangaben vollflächig und gleichmäßig in Rakeltechnik auftragen und die frisch eingebrachte Spachtelschicht mit einer Stachelwalze entlüften sowie nach vollständiger Austrocknung plan schleifen einschl. gründliches Reinigen der geschliffenen Flächen mit einem geeigneten Industriestaubsauger mit Absaugvorrichtung.
Die Vorgaben des Kleberherstellers sind dabei zu beachten.
Ebenheitsanforderung nach Ebenheitsklasse E3 nach Merkblatt 02 des Zentralverbands Parkett- und Fußbodentechnik sowie Bundesverbands Estrich und Belag e.V.
Erforderliche Spachtelschichtdicke 3 bis 5 mm.

Leitfabrikat: UZIN NC 570 FusionTec Universal-Nivelliermasse o. glw. A.
Materialeigenschaften:
-  Brandverhalten A1fl nach DIN EN 13 501-1
-  Selbstverlaufend, nahezu Spannungsfrei
-  GISCODE CP 1
-  EMICODE EC 1PLUS:  sehr emissionsarm
-  European Model EPD
-  Auszeichnung Blauer Engel nach DE-UZ 113
-  Für nachhaltige Gebäudezetifizierungen
  geeignet nach:  DGNB, QNG, BNB, BREEAM,
  LEED

'.............................'
Angebotenes Fabrikat
Menge: 68,000 m²

**01.16 Planspachtelung auf aufsteigende OSB-Podestflächen**
Ganzflächiges Spachteln des Untergrundes aus grundierten OSB-Platten des auf 3 stufen ansteigenden Podests im Raum 222 B moderner Musikunterricht, 2. OG, BT1, sonst wie in Pos. Planspachteln auf neue Gussasphalltestrichflächen beschrieben.
Einzelflächengrößen:
1. Podeststufe:  ca. 33 m²
2. Podeststufe:  ca. 19 m²
3. Podeststufe:  ca. 27 m².

'.............................'
Angebotenes Fabrikat
Menge: 80,000 m²

**01.17 Zulage Glasfaserbeigabe zu Planspachtelung**
Beimischen von alkalibeständigen Glasfasern zur Erhöhung der Gefügefestigkeit der selbstverlaufenden Spachtelmasse und Reduzierung der Rissbildung auf labilen Untergründen, als Zulage zu sämtlichen Positionen der Planspachtelung.
Mischungsverhältnis und Vermischen nach Herstellerangabe.

Leitfabrikat: UZIN Armierungsfasern o. glw. A.

'.............................'
Angebotenes Fabrikat

Diese Position gilt nur für Planspachtelungen, die nicht bereits mit Armierungsfasereinstreuung/-einlage (Carbon, Glas o. dgl.) ausgeschrieben sind.
Menge: 11,000 kg

**01.18 Ausgleichspachtelung auf Gussasphaltestrich**
Ausgleichsspachtelung für Unebenheiten im Untergrund bis
zu 30 mm Schichtstärke mit einer zementären, hochbelastbaren, rollstuhlfesten und stuhlrollengeeigneten, Spachtelmasse, geeignet für alte und neue Gussasphaltstriche, verträglich mit der Nivelierspachtelung einschl. Streckung mit systemzugehörigen Quarzsand mit Körnung nach Herstellerangaben.
Ausführung einschl. Grundierung der zu bearbeitenden Bereiche und aller Schleifgänge unter Einhaltung der erforderlichen Trockungszeiten.

Die zu bearbeitenden Bereiche sind vor Ausführung mit
der Bauleitung festzulegen.

Leitfabrikat: UZIN NC 170 Levelstar + UZIN Perlsand 0.8 o. glw. A.
Materialeigenschaften:
-  Brandverhalten A1fl nach DIN EN 13 501-1
-  Selbstverlaufend, nahezu Spannungsfrei
-  GISCODE ZP 1:  Chromatarm nach EU-VO
  1907/2006 (REACH)
-  EMICODE EC 1PLUS:  sehr emissionsarm
-  European Model EPD
-  Für nachhaltige Gebäudezetifizierungen
  geeignet nach:  DGNB, QNG, BNB, BREEAM,
  LEED

'.............................'
Angebotenes Fabrikat
Menge: 10,000 m²

**01.19 Überprüfen der Restfeuchte mit CM-Gerät**
Messung pro bauseitig vorhandenem Messkontrollpunkt.
Ermittlung des Restfeuchtewertes in %, mittels CM-Gerät.
Die gemessenen Werte sind zu protokolieren.
Der Restfeuchtegehalt bei Trockenestrich aus Gipsfaserplatten ohne Fußbodenheizung von ≤ 0,5 CM-% ist nachzuweisen.

Ausführung nur nach Freigabe durch die Bauleitung.
Menge: 6,000 Stk

**01.20 Abschneiden Randdämmstreifen**
Überstand der Randdämmstreifen nach Aushärtung der Spachtelmasse bzw. Planspachelung oberflächenbündig mit gesachtelter Bodenfläche abschneiden und entsorgen.
Menge: 235,000 m

### Gewerk 02 Parkettarbeiten

**02.1 Hochkant-Lamellenparkett (Industrieparkett) liefern**
Hochkant-Lamellen-Parkett, FSC-zertifiziert, als Industrieparkett liefern

Holzart:  Eiche
Aufbau:  massiv
Stärke:  16 mm
Lamellenlänge:  160 mm
Lamellenbreite:  8 mm
Profilierung:  glattkant (ohne seitliche
  Profilierung)
Oberfläche:  roh
Holzfeuchte:  9 +/-2% (analog EN 13488)
Verlegung:  vollflächige Verklebung mit
  geeignetem Parkettklebstoff
Verlegemuster:  parallel (leiterartig)
Fußbodenheizung:  geeignet
Wärmedurchlasswiderstand:  0,12 W/m² K
Gewicht:  ca. 7,0 kg/m²
Fertigungsnorm:  EN 14761
Brandklassifizierung:  cfl-s1, schwer entflammbar
  nach DIN EN 14342
Brinelhärte:  ca. 34 N/mm² (bei ca. 10%
  Holzfeuchte)

Fabrikat: Bembé Stabilo Hochkantlamellenparket Eiche, roh
o. glw. A.

'.............................'
Angebotenes Fabrikat:

Die Abrechnung erfolgt nach Fertigmaßen der zu belegenden Flächen.
Menge: 380,000 m²

**02.2 Hochkant-Lamellenparkett verlegen**
Parkett der Vorposition mit geeignetem Kleber nach DIN 281, lösemittelfrei, auf vorbereiteten Gussasphaltestrich mit vollflächig aufzutragendem Kleber verlegen.
Nach dem Verlegen Parkettboden, als Vorbehandlung für die
Oberflächenbeschichtung schleifen unter materialabhängiger Abstufung der  Schleifkörnung.
Nach dem Schleifen ist die Oberfläche mit Besen und Staubsauger restlos zu entstauben.

An aufgehenden Bauteilen jeder Art sind 10 - 15 mm breite offene Fugen auszubilden.

Verlegegründe:  Gussasphaltestrich, Trockenestrich aus Gipsfaserplatten,
  OSB-Platten (Podeste) und
Verlegebereich:  2. OG, Bt1 + 2, Räume:
  222 B moderner Musikunterricht
  217 B Nebenraum
  201 B WG1
  202 B Materiallager
  203 B WG2
Verlegemuster:  parallel (leiterartig)
Menge: 300,000 m²

**02.3 Hochkant-Lamellenparkett verlegen auf aufsteigende OSB-Podestfflächen**
Parkett der Position Hochkant-Lamellenparkett (Industrieparkett) liefern mit geeignetem Kleber nach DIN 281 auf
OSB-Plattenbelag des auf 3 stufen ansteigenden Podests im Raum 222 B moderner Musikunterricht, 2. OG, BT1 mit rechteckigen und u-förmigen Grundrissen in unterschiedlichen Abmessungen einschl. Abrunden der Podestvorderkanten,
r= 3 mm sowie Anarbeiten und Anpassen an die Grundrissgeometrien.
Einzelflächengrößen:
1. Podeststufe:  ca. 33 m²
2. Podeststufe:  ca. 19 m²
3. Podeststufe:  ca. 27 m².
Menge: 68,000 m²

**02.4 Hochkant-Lamellenparkett verlegen auf Kleinflächen bis 2,0 m²**
Parkett der Position Hochkant-Lamellenparkett (Industrieparkett) liefern mit geeignetem Kleber nach DIN 281 auf Kleinstflächen mit OSB-Plattenunterbau an mobilen Beistellpodesten mit dreieckigen und trapezförmigen Grundrissen in unterschiedlichen Abmessungen einschl. Abrunden der freien Kanten, r= 3 mm sowie Anarbeiten und Anpassen an spitz-und stumpfwinkelige Grundrisse.
Einzelflächengrößen von ca. 0,75 m² bis 2,0 m².
Menge: 6,000 m²

**02.5 Zulage Anarbeiten an durchdringende Bauteile**
Anarbeiten an den Belag durchstoßende Bauteile, wie Stützen, Stufen etc in der Fläche, als Zulage zur Pos. Hochkant-
Lamellenparkett verlegen.
Am Anschluss zur Stütze ist eine gleichmäßig breite Fuge
b = 10 mm auszubilden.

Abrechnung: Umfang des durchdringenden Bauteils.

Diese Position gilt nicht für Anschlüsse an Trenn- und Dehnungsprofilschienen.
Menge: 8,000 m

**02.6 Grundierung, Lamellenparkett**
Vorbehandlung mit wasserbasierender Parkettgrundierung, geeigent für starke Beanspruchung in Schulwerkräumen.

- 1-faches, gleichmäßiges und sattes Auftragen
- vorgegebene Trockenzeit ist zu beachten
Die Herstellerangaben sind zu beachten und einzuhalten.

'.............................'
Angebotenes Fabrikat
Menge: 370,000 m²

**02.7 Versiegelung, Lamellenparkett**
Oberflächenbehandlung mit wasserbasierender Parkettversiegelung, geeignet für starke Beanspruchung in Schulwerkräumen.

Farbe:  farblos
Glanzgrad:  matt
geforderte
Bewertungsgruppe:  R10

- 2-faches, gleichmäßiges und sattes Auftragen
- Überschleifen nach vorgegebener Trockenzeit
- 1-facher, gleichmäßiger Schlussauftrag
Die Herstellerangaben sind zu beachten und einzuhalten.

'.............................'
Angebotenes Fabrikat
Menge: 370,000 m²

**02.8 Korkstreifen, Bewegungsfuge, Parkett**
Korkstreifen, d= 10 mm, gepresst, in Bewegungsfuge des
Parkettbelages einlegen.
Menge: 215,000 m

**02.9 Eichenholz-Sockelleisten, h/d= 60/20 mm**
Holz-Sockelleisten, Holzart Eiche, Querschnitt 60/20 mm D/H, mit abgeschrägter Oberkante, untenseitig leicht unterschnitten, Kanten gefrundet, r mind. 2 mm, sämtliche sichtbaren Oberflächen fein geschliffen und versiegelt mit Parkettversiegelung auf Wasserbasis, ungetönt, transparent, für den Lebensmittelsektor frei gegeben, blei- und lösungsmittelfrei, geeignet für starke Beanspruchung in Schulen.
Befestigung mit bauaufsichtl. zugelassenen Edelstahl-Linsen-
kopfschrauben nach DIN 95, im gleichmäßigen Abstand von ca. 50 cm an verputztren Wänden aus verputztem Hlz-Mauerwerk und Trockenbauwänden mit Gipskartonbeplankung, d= 25 mm, einschl. Innen- und Außeneckstoßausbildung auf Gehrung.

Anschlüsse zu Türen und Anzahl der Ecken siehe Anlage Grundrissplan.

Ausführungshinweis:
Auf bestehende Leitungen in den Wänden ist beim Einbau zu achten.
Menge: 210,000 m

**02.10 Zulage Dichtung Sockelleiste**
Zulage zur Pos. Holz-Sockelleisten, Eiche für Ausführung mit unterseitig eingefräster Dichtlippe, d = 8 mm,
mind. 60% komprimierbar für Unebenheitsausgleich im Boden von bis zu 5 mm/m.
Menge: 210,000 m

**02.11 Edelstahl-Abschlussschienen an Podesten**
Profilhöhe ca. 14 mm, Edelstahl, matt, mit gelochtem, waagerechtem Einbauschenkel, in verschiedenen Einzellängen als Abschlussschiene für Parkettbelag an den freien Kanten auf stufenartigen Podesten und Beistellpodesten im Musikraum,
2. OG, BT1 einbauen.

'.............................'
Angebotenes Fabrikat
Menge: 65,000 m

**02.12 Trennschiene, Edelstahl**
Trennschiene aus Edelstahl V2A, L-förmiger Querschnitt, mit gelochtem, waagerechtem Befestigungsschenkel, Profilhöhe ca. 18 mm, passend zu Parkettbelagsstärke in verschiedenen Längen als Trennschiene bei Oberbelagswechsel einbauen.

Sichtbare Profilbreite:  ca. 5 mm
Profilhöhe:  ca. 18 mm, abgestimmt auf
  Parkettstärke

'.............................'
Angebotenes Fabrikat
Menge: 7,000 m

**02.13 Schutzabdeckung für Parkettbelag**
Lückenloses, dauerhaftes und lagegesichertes Abdecken der zuvor beschriebenen Bodenbeläge zum Schutz vor schädigenden Einwirkungen aus dem weiteren Baugeschehen mit dafür geeigneten Materialien, reißfestes Vlies, o. ä. inkl. Entfernung der Abdeckung auf Anordnung der Bauleitung.

Mit dem EP abgegolten ist die zusätzliche Anfahrt für das entfernen und entsorgen der Abdeckung.
Menge: 375,000 m²

### Gewerk 03 Bestandsdokumentation/Arbeiten auf Nachweis

**03.1 Bestandsdokumentation**
Erstellen einer Bestandsdokumentation über die erbrachte Leistung. Alle in den unten aufgelisteten Angaben zu den Nummern 1-5 müssen unter Einhaltung der nachstehenden Gliederung enthalten sein.

Inhaltsverzeichnis

1.  Firmendaten
1.1  Ansprechpartner
1.2  Fachbauleitererklärung
1.3  Fachunternehmererklärung
1.4  Übereinstimmungserklärung

2.  Planunterlagen

3.  Produkt- und Gerätedatenblätter /
  Verwendbarkeitsnachweis etc.

4.  Nachweise (Konstruktionen, Funktionstests, etc.)

5.  Pflegeanweisung mit Wartungshinweise
  Wartungsverträge

Hinweis zur Bestandsdokumentation:
Die Bestandsdokumentation ist mind. 10 Tage vor der Abnahme vorzulegen.
Der AN ist erst nach Vorlage der Dokumentation zur Stellung der Schlussrechnung berechtigt.
Die gesamte Bestandsdokumentation ist auf einen mobilen Datenträger (Stick o. glw.) sowie in 1-Fach in  Papierform (A4-Ordner) dem Bauherrn zu überreichen.
Die Bestandsdokumentation ist vorab per E-Mail an die Bauleitung zu senden.
Die vollständige Bestandsdokumentation ist Bestandteil der Leistung und Voraussetzung zur Zahlung der Schlussrechnung.
Menge: 1,000 psch

*Hinweis: Vorbemerkungen Stundenlohnarbeiten*
Unvorhersehbare Leistungen, die sich bei der Ausführung des Auftrags zwingend zur Erstellung des Werkes ergeben und unverzüglich vom Auftragnehmer erfüllt werden müssen, sind vor Arbeitsbeginn bei der Bauleitung anzuzeigen.
Regiearbeiten dürfen nur auf ausdrückliche Anordnung bzw. mit Genehmigung der Bauleitung durchgeführt werden.
Berichte hierüber sind spätestens 3 Tage nach Ausführung zur Unterschrift vorzulegen. Nicht gegengezeichnete Berichte werden bei der Abrechnung nicht anerkannt.
In den schriftlichen Regieberichten ist aufzuführen:
-  das Datum
-  die Bezeichnung der Baustelle
-  die genaue Bezeichnung des Ausführungsortes innerhalb der Baustelle
-  die Art der Leistung,
-  die Namen der Arbeitskräfte und deren Berufs-, Lohn- und Gehaltsgruppe
-  die geleisteten Arbeitsstunden je Arbeitskraft
-  Geräteeinsatz mit Bezeichnung
-  verwendete Materialien

Stundenlohn- bzw. Regiearbeiten werden nach den vereinbarten Sätzen einschl. aller Zuschläge wie Unternehmerzuschläge, Lohnnebenkosten, Fahrgeld, Auslösen und dergleichen abgerechnet. Zeitzulagen erfolgen nach dem, bei der Ausführung, geltenden Tarifvertrag.
Bei allen Arbeiten wird nur die jeweils dafür notwendige Qualifikation des Personals anerkannt. Polier- und Aufsichtstunden werden nicht extra vergütet.
Es gelten die festen Stundenverrechnungssätze, in denen unaufgegliedert Lohn- und wirksame Leistungen sowie Lohn- und Gehaltsnebenkosten, wie Auslösungen, Trennungs-, Wege-, Unterkunftsgeld, und Reisekosten, enthalten sind.
Zuschläge für Nacht-, Sonntags- und Feiertagsarbeiten sind nicht in die Verrechnungssätze einzubeziehen.
Der Bieter erklärt, daß die Verrechnungssätze unter Beachtung der preisrechtlichen Vorschriften ermittelt wurden und unabhängig von der Anzahl der abgerechneten Stunden gelten.

**03.2 Vorarbeiter**
für unvorhersehbare Arbeiten, für deren Ausführung die Fachkenntnisse und der Rang eines Vorarbeiters erforderlich ist.
Menge: 6,000 Std

**03.3 Facharbeiter**
für unvorhersehbare Arbeiten, für deren Ausführung eine
Facharbeiterausbildung erforderlich ist.
Menge: 10,000 Std

**03.4 Zusätzliche An- und Abfahrt**
Zusätzliche An- und Abfahrt für 1 Kolonne Fachpersonal (bis
2 Personen) einschl. erforderl. Fahrzeuge (Transporter/LKW) bis 7,5 to mit Fahrer, bei bauseitig bedingten Arbeitsunterbrechungen ≥ 1 Arbeitstag, und keiner bestehenden Möglichkeit die Arbeiten in anderen Gebäudebereichen auszuführen.

Diese Position ist nur anrechenbar bei Entfernungen >30 km für die einfache und schnellste Fahrstrecke zwischen der Firmenstätte des AN, von der die Auftragsleistung erbracht wird, und der Baustelle.

Die Bauleitung ist vor dem Einstellen der Arbeiten entsprechend zu informieren, die Arbeitsunterbrechung ist zu begründen und zu dokumentieren.
Menge: 1,000 Stk

USt %: 19,00
